# Sistema multifunció "KERAKOLL" sota paviment ceràmic

- Propietat de l'arxiu: CYPE INGENIEROS, S.A.
- Format: FIEBDC-3/2002
- Divisa: EUR
- Costos indirectes: 3.00 %
- IVA: 21.00 %

## N Aïllaments e impermeabilitzacions

### NM Sistemes multifunció

#### NMN Terres

**NMN030** m² Sistema multifunció "KERAKOLL" sota paviment ceràmic.
Sistema multifunció "KERAKOLL" sota paviment ceràmic, amb el sistema Laminado No Crack "KERAKOLL", compost per: làmina impermeabilitzant multicapa flexible, Aquastop Green "KERAKOLL", formada per una capa de poliamida, una capa de polietilè d'alta densitat i una tercera capa de geotèxtil no teixit sintètic, embeguda entre dues capes d'adhesiu cimentós millorat de lligants mixtos, C2 TE S1, segons UNE-EN 12004, H40 Gel "KERAKOLL", color blanc, de 1 mm de gruix cadascuna.
Criteri de valoració econòmica: El preu no inclou el suport ni el revestiment.
Inclou: Tall i preparació de la làmina nodular. Estès de l'adhesiu cimentós sobre la superfície suport. Col·locació de la làmina nodular. Estès de l'adhesiu cimentós.
Criteri d'amidament de projecte: Superfície mesurada segons documentació gràfica de Projecte.
Criteri de mesura d'obra: Es mesurarà la superfície realment executada segons especificacions de Projecte.

| Codi | Ut | Descripció | Rendiment | Preu | Import |
|---|---|---|---|---|---|
| mt09mke010a | kg | Adhesiu cimentós millorat de lligants mixtos, C2 TE S1, segons UNE-EN 12004, H40 Gel "KERAKOLL", color blanc, amb molt baix contingut de substàncies orgàniques volàtils (VOC). (material) | 2.500 | 0.94 | 2.35 |
| mt15pik020a | m² | Làmina impermeabilitzant multicapa flexible, Aquastop Green "KERAKOLL", formada per una capa de poliamida, una capa de polietilè d'alta densitat i una tercera capa de geotèxtil no teixit sintètic. (material) | 1.050 | 23.67 | 24.85 |
| mo029 | h | Oficial 1ª aplicador de làmines impermeabilitzants. (mà d'obra) | 0.240 | 29.67 | 7.12 |
| mo067 | h | Ajudant aplicador de làmines impermeabilitzants. (mà d'obra) | 0.240 | 26.39 | 6.33 |
| % | % | Costos directes complementaris | 2 % | 40.65 | 0.81 |
|  |  | Costos directes |  |  | 41.46 |
