# Reparació estructural de formigó, amb morter fluid d'enduriment ràpid a base de ciment, modificat amb polímers

- Propietat de l'arxiu: CYPE Ingenieros S.A.
- Format: FIEBDC-3/2016
- Programa: Generador de preus de la construcció. CYPE Ingenieros, S.A.
- Data: 04/07/2024
- Divisa: EUR
- Costos indirectes: 3 %
- IVA: 21 %

## E Estructures

### EH Formigó armat

#### EHY Reparacions

**EHY013** m² Reparació estructural de formigó, amb morter fluid d'enduriment ràpid a base de ciment, modificat amb polímers.
Aplicació manual de morter fluït, d'enduriment ràpid (20 minuts), modificat amb polímers, Geolite Magma 20 "KERAKOLL", a base de Geolegante "KERAKOLL", amb una resistència a compressió a 28 dies major o igual a 80 N/mm² i un mòdul d'elasticitat major o igual a 20000 N/mm², classe R4, tipus PCC, segons UNE-EN 1504-3, Euroclasse A1 de reacció al foc, segons UNE-EN 13501-1, en capa de 40 mm de gruix mitjà, de consistència fluïda, per a reparació i reforç estructural de forjat de formigó.
Criteri de valoració econòmica: El preu inclou el muntatge i desmuntatge del sistema d'encofrat.
Inclou: Humectació de la superfície suport. Muntatge del sistema d'encofrat. Preparació de la mescla. Aplicació del producte. Curat. Desmuntatge del sistema d'encofrat.
Criteri d'amidament de projecte: Superfície mesurada segons documentació gràfica de Projecte.
Criteri de mesura d'obra: Es mesurarà la superfície realment executada segons especificacions de Projecte.

| Codi | Ut | Descripció | Rendiment | Preu | Import |
|---|---|---|---|---|---|
| mt09rek040a | kg | Morter fluït, d'enduriment ràpid (20 minuts), modificat amb polímers, Geolite Magma 20 "KERAKOLL", a base de Geolegante "KERAKOLL", amb una resistència a compressió a 28 dies major o igual a 80 N/mm² i un mòdul d'elasticitat major o igual a 20000 N/mm², classe R4, tipus PCC, segons UNE-EN 1504-3, Euroclasse A1 de reacció al foc, segons UNE-EN 13501-1, amb molt baix contingut de substàncies orgàniques volàtils (VOC), per a reparació estructural del formigó. (material) | 80 | 1.31 | 104.800 |
| mt08aaa010a | m³ | Aigua. (material) | 0.008 | 1.5 | 0.012 |
| mt50spa052b | m | Tauló de fusta de pi, de 20x7,2 cm. (material) | 0.02 | 6.32 | 0.126 |
| mt50spa101 | kg | Claus d'acer. (material) | 0.03 | 1.87 | 0.056 |
| mt50spa081a | U | Puntal metàl·lic telescòpic, de fins a 3 m d'altura. (material) | 0.013 | 19.25 | 0.250 |
| mo020 | h | Oficial 1ª construcció. (mà d'obra) | 0.185 | 28.42 | 5.258 |
| mo113 | h | Peó ordinari construcció. (mà d'obra) | 0.185 | 23.81 | 4.405 |
| % | % | Costos directes complementaris | 2 % | 114.907 | 2.298 |
|  |  | Costos directes |  |  | 117.205 |

Residus:
- col·locació: mt09rek040a; factor de residu 0.0063
- col·locació: mt50spa052b Tauló de fusta de pi, de 20x7,2 cm; factor de residu 1
- col·locació: mt50spa101 Claus d'acer; factor de residu 0.0045
- col·locació: mt50spa081a Puntal metàl·lic telescòpic, de fins a 3 m d'altura; factor de residu 1

## Recursos

**mt09rek040a** kg Morter fluït, d'enduriment ràpid (20 minuts)
Dades tècniques: Cost energètic 7.294 MJ; Emissió de CO2 0.494 kg; Codi LER 17 01 01; Massa de l'element 1 kg; Volum 0.000667 m3
Residus:
- embalatge: re150101 Envasos de paper i cartró. (component de residu); rendiment 0.014 kg; Codi LER 15 01 01; Massa de l'element 1 kg; Volum 0.001333 m3
- embalatge: re170201 Fusta. (component de residu); rendiment 0.001 kg; Codi LER 17 02 01; Massa de l'element 1 kg; Volum 0.000909 m3
- embalatge: re170203 Plàstic. (component de residu); rendiment 0.003 kg; Codi LER 17 02 03; Massa de l'element 1 kg; Volum 0.001667 m3

**mt08aaa010a** m³ Aigua
Dades tècniques: Cost energètic 60.000 MJ; Emissió de CO2 30.000 kg

**mt50spa052b** m Tauló de fusta de pi, de 20x7,2 cm
Dades tècniques: Cost energètic 1124.755 MJ; Emissió de CO2 -15.401 kg; Codi LER 17 02 01; Massa de l'element 8.28 kg; Volum 0.007527 m3

**mt50spa101** kg Claus d'acer
Dades tècniques: Cost energètic 9.830 MJ; Emissió de CO2 0.510 kg; Codi LER 17 04 05; Massa de l'element 1 kg; Volum 0.000476 m3

**mt50spa081a** U Puntal metàl·lic telescòpic, de fins a 3 m d'altura
Dades tècniques: Cost energètic 97.317 MJ; Emissió de CO2 5.049 kg; Codi LER 17 04 05; Massa de l'element 9.9 kg; Volum 0.004714 m3
