# Sistema multifunció "KERAKOLL" sota paviment ceràmic

- Propietat de l'arxiu: CYPE Ingenieros S.A.
- Format: FIEBDC-3/2016
- Programa: Generador de preus de la construcció. CYPE Ingenieros, S.A.
- Data: 04/07/2024
- Divisa: EUR
- Costos indirectes: 3 %
- IVA: 21 %

## N Aïllaments e impermeabilitzacions

### NM Sistemes multifunció

#### NMN Terres

**NMN030** m² Sistema multifunció "KERAKOLL" sota paviment ceràmic.
Sistema multifunció "KERAKOLL" sota paviment ceràmic, amb el sistema Laminado No Crack "KERAKOLL", compost per: làmina impermeabilitzant multicapa flexible, Aquastop Green "KERAKOLL", formada per una capa de poliamida, una capa de polietilè d'alta densitat i una tercera capa de geotèxtil no teixit sintètic, embeguda entre dues capes d'adhesiu cimentós millorat de lligants mixtos, C2 TE S1, segons UNE-EN 12004, H40 Gel "KERAKOLL", color blanc, de 1 mm de gruix cadascuna.
Criteri de valoració econòmica: El preu no inclou el suport ni el revestiment.
Inclou: Tall i preparació de la làmina nodular. Estès de l'adhesiu cimentós sobre la superfície suport. Col·locació de la làmina nodular. Estès de l'adhesiu cimentós.
Criteri d'amidament de projecte: Superfície mesurada segons documentació gràfica de Projecte.
Criteri de mesura d'obra: Es mesurarà la superfície realment executada segons especificacions de Projecte.

| Codi | Ut | Descripció | Rendiment | Preu | Import |
|---|---|---|---|---|---|
| mt09mke010a | kg | Adhesiu cimentós millorat de lligants mixtos, C2 TE S1, segons UNE-EN 12004, H40 Gel "KERAKOLL", color blanc, amb molt baix contingut de substàncies orgàniques volàtils (VOC). (material) | 2.5 | 0.94 | 2.350 |
| mt15pik020a | m² | Làmina impermeabilitzant multicapa flexible, Aquastop Green "KERAKOLL", formada per una capa de poliamida, una capa de polietilè d'alta densitat i una tercera capa de geotèxtil no teixit sintètic. (material) | 1.05 | 23.67 | 24.854 |
| mo029 | h | Oficial 1ª aplicador de làmines impermeabilitzants. (mà d'obra) | 0.262 | 28.42 | 7.446 |
| mo067 | h | Ajudant aplicador de làmines impermeabilitzants. (mà d'obra) | 0.262 | 25.28 | 6.623 |
| % | % | Costos directes complementaris | 2 % | 41.273 | 0.825 |
|  |  | Costos directes |  |  | 42.098 |

Residus:
- col·locació: mt09mke010a; factor de residu 0.069762

## Recursos

**mt09mke010a** kg Adhesiu cimentós millorat de lligants mixtos
Dades tècniques: Cost energètic 3.871 MJ; Emissió de CO2 0.344 kg; Codi LER 17 09 04; Massa de l'element 1 kg; Volum 0.000667 m3
Residus:
- embalatge: re170203 Plàstic. (component de residu); rendiment 0.003 kg; Codi LER 17 02 03; Massa de l'element 1 kg; Volum 0.001667 m3
